# Neubau Grundschule Rheinhausen
Angebotsaufforderung (GAEB 90, DA83)
Vergabenummer: 3.26.2
Währung: EUR
Auftraggeber: Gemeinde Rheinhausen, Rheinhausen

## Zusätzlicher Text
16-018 PROJEKTÜBERSICHT

GEWERKE: Fenster und Aussentüren Holz-Alu
  Tischlerarbeiten nach DIN 18355
  Beschlagsarbeiten nach DIN 18357
  Metallbauarbeiten nach DIN 18360
  Verglasungsarbeiten nach DIN 18361

BAUVORHABEN :
  Neubau Grundschule Rheinhausen
  Im Bürgerzentrum 2
  79365 Rheinhausen

BAUHERR :
  Gemeinde Rheinhausen
  i.V. Bürgermeister Dr. Jürgen Louis
  Hauptstraße 95
  79365 Rheinhausen

PLANUNG
GEBÄUDE:
  HESS-VOLK
  Architekten PartGmbB
  Niederwaldstraße 15
  79336 Herbolzheim
  Tel.: 07643 / 930065
  Fax: 07643 / 930066
  E-Mail: architekten@hess-volk.de

PLANUNG
TRAGWERK:
  Walther & Reinhardt
  Ingenieurgesellschaft mbH
  Carl-Kuenzer-Straße 4
  79336 Herbolzheim
  Tel.: 07643 / 93 40 0
  Fax: 07643 /  93 40 25
  E-Mail: info@walther-reinhardt.de

PLANUNG
HEIZUNG,
LÜFTUNG,
SANITÄR :
  Minarik Ingenieure
  Kirchgasse 6b
  79379 Müllheim
  Tel.: 07631 / 97 24 0
  Fax: 07631 / 97 24 24
  E-Mail: minarik-ingenieure@t-online.de

PLANUNG
ELEKTRO :
  Klitzke
  ELT-Plan
  Eichendorffstraße 5
  79185 Bad Krozingen
  Tel.: 07633 / 12375
  Fax: 07633 / 150428
  E-Mail: klitzke-elt-plan@t-online.de

Alle während der Kalkulationszeit auftretenden Fragen sind an die
jeweiligen Planungsbüros zu richten.

## Zusätzlicher Text
16-018 VORBEMERKUNGEN

Folgende Vertragsbedingungen werden vereinbart:

Die VOB in der aktuellen Fassung ist Bestandteil des Vertrages.

Dem vollständig ausgefüllten Leistungsverzeichnis ist vom Bieter eine
aktuelle Freistellungsbescheinigung beizufügen.

Wird eine Abschrift oder ein LV mit Kurztext als Angebot abgegeben, so
bleibt der Text dieses Orginal-LV als verbindlich gültig.

Ausführungsweise gemäß beiliegender Pläne (die dem LV beigefügten Pläne,
vorbehaltlich geringfügiger Maßveränderungen, sind ausschließlich zur
Kalkulation dieses Angebotes). Die Ausführung erfolgt nach örtlichem
Aufmaß durch den Auftragnehmer und der Absprache bzw. Freigabe durch die
Bauleitung.

Abschlagszahlungen erfolgen entsprechend dem Baufortschritt nach Vorlage
eines prüfbaren Aufmaßes mit einem Sicherheitseinbehalt in Höhe von 5 %.
Abschlagszahlungen können nur in Höhe eines über Aufmaß ermittelten
Leistungsstandes gestellt werden.

Ab 250.000,- EUR Abrechnungssumme netto erfolgt bei der Schlussrechnung
ein Gewährleistungseinbehalt in Höhe von 3% der Abrechnungssumme bis zur
Vorlage einer entsprechenden Bankbürgschaftsurkunde.

Die Verjährungsfrist für Mängelansprüche nach VOB B § 13, beträgt 4
Jahre.

Hinweis zu Allgemeinen Einrichtungen:

Sämtliche sonstige Einrichtungbestandteile, die zur Abwicklung der
Arbeiten erforderlich sind, sind in die Einheitspreise mit einzurechnen
und werden nicht gesondert vergütet.

Hinweise zu Umlagen bzw. Abzügen der Abrechnungssumme:

Das Anbringen von Werbebannern oder Schildern am Baugerüst oder am
Bauzaun ist untersagt. Für alle Unternehmer wird ein Bauschild zur
Verfügung gestellt. Mit der hierfür erforderlichen Kostenumlage wird
jede Firma auf einer separaten Handwerkerleiste präsentiert. Als Umlage
für gemeinsames Bauschild mit Handwerkerleiste erfolgt ein Abzug in Höhe
von 250,- EUR netto.

Es erfolgt kein Abzug für die Bauleistungsversicherung.

Es erfolgt kein Abzug für Baustrom und Bauwasser..

Bei Vereinbarung einer Skontierung, beträgt die Frist 10 Kalendertage
nach Eingang der Rechnung beim Architekten.

Die Entsorgung von Abfall aus dem Bereich des Auftragnehmers, sowie das
Beseitigen der Verunreinigungen, die von den Arbeiten des Auftragnehmers
herrühren, ist gemäß VOB/C vom AN selbst zu veranlassen.

Hinweise zu Aufmaße:

Die Aufmaße sind nachvollziehbar räumlich gegliedert aufzustellen.
Grundsätzlich sind hierfür Aufmaßpläne vom Auftragnehmer zu erstellen.
Die Grundlage für die Aufmaßpläne sind die Ausführungspläne der
Fachplaner. Im Einzelfall sind die Aufmaße gemeinsam mit der
Fachbauleitung durchzufüren. Die Fachbauleitung erhält die Originale der
Aufmaßblätter, der AN eine Kopie. Die Massen der einzelnen Aufmaßblätter
sind in eine nach Titeln und Positionen geordnete Aufmaßzusammenstellung
zu übertragen, die laufend fortgeschrieben wird.

Hinweise zu gleichwertigen Materialien bzw. Ausführungen:

Bei einigen Positionen dieses LV ist die Möglichkeit gegeben
gleichwertige Materialien anzubieten. Das Feld angebotenes Produkt oder
Fabrikat ist in jedem Fall vom Bieter zwingend auszufüllen, auch wenn
das Leitprodukt oder Leitfabrikat angeboten wird. Eintragungen wie
"siehe oben" oder "wie ausgeschrieben" oder ähnliches sind nicht
ausreichend. Fehlt die konkrete Angabe vom angebotenen Produkt oder
Fabrikat ist das Angebot unvollständig und kann nicht gewertet werden.
Die Gleichwertigkeit ist schon zur Angebotsabgabe anhand detaillierter
technischer Unterlagen nachzuweisen sonst ist das Angebot unvollständig
und kann nicht gewertet werden.

Hinweise zur Kalkulation:

Alle Leistungen verstehen sich, wenn nicht ausdrücklich anders
angegeben, inklusive Lieferung und fachgerechtem Einbau. Alle durch den
AN zu entsorg- enden Materialen und Bauteile gehen in das Eigentum des
Unternehmers über.
In die Einheitspreise sind die entsprechenden Transport- und
Entsorgungskosten miteinzukalkulieren.

Bei widersprüchlichen Angaben zur Ausführung gilt LV vor Plan.

## Zusätzlicher Text
16-018 ANGABEN ZUR BAUSTELLE UND AUSFÜHRUNG

Angaben zur Baustelle

Grundstück
Das Baugrundstück befindet sich in Rheinhausen im Bürgerzentrum 2.
Das Baufeld für den Neubau der Grundschule liegt gegenüber dem
bestehenden Bürgerhaus und dem Mehrgenerationenhaus auf der bisherigen
Parkplatzfläche.

Die Zufahrt erfolgt über die `Hauptstraße´ sowie die Straße `Im
Bürgerzentrum´.
Ausbaustandard: Asphaltierte Straße mit Asphaltdeckschicht.
Das Baugrundstück selbst ist zum Teil versiegelt. Das restliche
Grundstück ist unbebaute Ackerfläche.

Siehe hierzu beigefügter Lageplan.

Dem AN wird geraten sich über die örtliche Situation der Baustelle, der
Beschaffenheit der Zufahrtswege, der Verkehrs- und Versorgungsanlagen
selbst durch Augenschein und ggf. durch Rückfrage bei der Bauleitung zu
unterrichten.

Baubeschreibung
Der geplante Neubau der Grundschule ist ein zweigeschossiges Gebäude und
nicht unterkellert. Das Gebäude besitzt ein flachgeneigtes Dach.
Der Haupteingang befindet sich auf der Westseite.
Die gesamte Tragkonstruktion, Wände und Decken werden in Stahlbeton
ausgeführt. Gegründet wird die Tragkonstruktion auf einer statisch
tragenden Bodenplatte aus Stahlbeton.

Baukonstruktion
- Außenwände Stahlbeton 25 cm mit WDVS
- Innenwände tragend: Stahlbeton 25 cm, verputzt
- Innenwände nichttragend: Metall-Ständerwände
- Bodenplatte Stahlbeton d = 35 cm,
- Dämmung unter der Bodenplatte mit Perimeterdämmung im Randbereich
- Geschossdecke EG Stahlbeton 30 cm mit abgehängten Akustikdecken
- Geschossdecke OG Stahlbeton 25 cm mit abgehängten Akustikdecken
- Dach: flachgeneigtes Dach
- Fenster: 3-fach Verglasung als Holz-Alu-Elemente
- Aussentüren: Alu-Elementtüren
- Sonnenschutz: außenliegende Raffstoren
- Bodenaufbauten: Zementestrich und Calciumsulfatestrich
- Bodenbeläge: Linoleum und Fliesenbelag.

Haustechnik
Die Wärmeversorgung erfolgt über eine Grundwasser-Wärmepumpe mit
Brunnenanlage. Die Räume erhalten Fußbodenheizung.
Der hohe energetische Standard des Gebäudes berücksichtigt sowohl den
winterlichen, als auch den sommerlichen Wärmeschutz. Es wird außerdem
eine Lüftungsanlage zur kontrollierten Be- und Entlüftung mit
Wärmerückgewinnung vorgesehen. Diese sorgt zu allen Jahreszeiten für
frische und unverbrauchte Luft im Gebäude und trägt in hohem Maße zur
Energieeinsparung bei.

Verkehrsverhältnisse auf der Baustelle, freizuhaltende Flächen
Zufahrten und Wege für Baustellenverkehr werden vor Arbeitsbeginn
gemeinsam mit der Bauleitung besprochen und abgestimmt.

Anschlüsse, für Wasser, Energie
Die Baustelleneinrichtung der Rohbaufirma beinhaltet das Herstellen von
Anschlüssen von Baustrom. Der Bauwasseranschluss wird bauseits
hergestellt.  Die Lage der Anschlüsse ist im Baustelleneinrichtungsplan
enthalten und im Vorfeld mit der Bauleitung abzustimmen.

Zur Mitbenutzung überlassene Flächen und Räume
Lagerflächen stehen ausschließlich auf dem Baugrundstück zur Verfügung
und sind vor Ausführungsbeginn mit der Bauleitung abzustimmen.
Lager- und Unterkunftsräume stehen im Gebäude nicht zur Verfügung. Das
Abtrennen von Einzelräumen mit Bautüren ist untersagt.

Bodenverhältnisse, Grundwasser
Das Bodengutachten wird als Anlage zum LV zur Verfügung gestellt.

Schutzgebiete oder Schutzzeiten
Schutzgebiete auf dem Baugrundstück sind keine bekannt. Schutzzeiten
richten sich nach der "Allgemeinen Verwaltungsvorschrift zum Schutz
gegen Baulärm" (Geräuschimmissionen) vom 19. August 1970 (Beil. zum
BAnz. Nr. 160).
Die örtlichen polizeilichen Ruhezeiten sind einzuhalten.

Fahrspuren von Kettenfahrzeugen und LKWs oder Radlader sind nach
Abschluss der Arbeiten zu glätten.

Schutz von Bäumen, Pflanzenbeständen, Vegetationsflächen,
Bauteilen, Bauwerken, Grenzsteinen o.Ä.
Im Baufeld sind keine schützenswerte Bäume und Pflanzenbestände
vorhanden. Die Strassenbordsteine und öffentliche Verkehrsflächen sind
vor Beschädigungen und Verunreinigungen zu schützen.
Evetuell auftretende Verunreinigungen sind durch den AN sofort
eigenverantwortlich oder auf erstes Anfordern zu beseitigen.

Im Baugelände vorhandene Leitungen
Im Baugelände befinden sich Ver- und Entsorgungsleitungen. Diese
Leitungen sind bei den Grabarbeiten zu berücksichtigen und vor
Beschädigung zu schützen. Über die Lage hat sich der Unternehmer vor
Arbeitsbeginn selbst in Kenntnis zu setzen.

Vermutete oder Bekannte Hindernisse u Kampfmittel
Hindernisse im Boden sind keine bekannt.
Kampfmittel im Boden sind keine bekannt.
Die Kampfmittelfreiheit muss vor Arbeitsbeginn bestätigt sein.

Regelung und Sicherung des Verkehrs
Für das Einholen der Genehmigungen für das Erstellen von Gerüsten,
Grabarbeiten im Straßenraum, Errichten von Kränen, Absperrungen ist der
Unternehmer selbst verantwortlich.

Fassadengerüst
Ab Herstellung der EG Wände wird bauseits ein Fassadengerüst erstellt.
Das zur Benutzung übelassene Fassadengerüst darf nicht eigenmächtig
umgebaut werden. Verschmutzungen des Gerüstes durch Bauschutt und
Abfälle sind, sofern diese auftreten, vor Verlassen der Baustelle zu
entfernen.

Vom Auftraggeber bereitgestellten Stoffe und Bauteile
Sofern das Leistungsverzeichnis nichts anderes vorsieht, werden keine
Stoffe und Bauteile vom AG geliefert.

Vom Auftraggeber erbrachte Arbeitsleistungen
Sofern das Leistungsverzeichnis nichts anderes vorsieht, werden keine
Arbeitsleistungen vom AG erbracht.

Leistungen für andere Unternehmer
Sofern Leistungen für andrere Unternehmer zu erbringen sind hat der
Unternehmer selbst mit dem jeweiligen AN für einen entsprechenden
Ausgleich zu sorgen.

## Zusätzlicher Text
16-018 ARBEITSSCHUTZMERKBLATT

Arbeitsschutzmerkblatt - Allgemeine Hinweise

1. Halten Sie sich nur dort auf, wo Sie auf Grund Ihres Arbeitsauftrages
Ihren Arbeitsplatz haben.

2. Auf der gesamten Baustelle sind Arbeitsschutzhelm (nach DIN EN 397)
und
Sicherheitsschuhe (nach DIN EN 345 S3) oder Sicherheitsgummistiefel
(nach DIN
EN 345 S5) zu tragen. Ausnahmen können im Bereich geschlossener Räume,
in
denen keine Gefahr von oben droht, zugelassen werden. Beschäftigte, die
das nicht beachten, werden von der Baustelle verwiesen! Entsprechend den
auszuführenden Arbeiten sind erforderliche weitere Arbeitsschutzmittel
und Schutzausrüstungen zu benutzen.

3. Auf der Baustelle gilt ein absolutes Alkohol- und Rauchverbot!

4. Die Beschäftigten auf der Baustelle sind verpflichtet, für die eigene
und für die
Sicherheit und Gesundheit anderer bei der Arbeit Sorge zu tragen. Jede
von Ihnen festgestellte unmittelbare Gefahr für Sicherheit und
Gesundheit sowie alle
festgestellten Sicherheitsmängel müssen Sie unverzüglich Ihrem
Vorgesetzten oder der Bauleitung melden. Alle gefährlichen Vorkommnisse
sind meldepflichtig!
Sie sind auch verpflichtet, für die Sicherheit und Gesundheit der
Personen zu
sorgen, die von ihren Handlungen oder Unterlassungen bei der Arbeit
betroffen
sind.

5. Die Beschäftigten auf der Baustelle sind verpflichtet, Werkzeuge,
Arbeitsstoffe,
Transportmittel und sonstige Arbeitsmittel nur bestimmungsgemäß zu
verwenden.

6. Das Entfernen oder Ändern von Sicherheitskennzeichnungen,
Sicherheitseinrichtungen, Gerüstteile bzw. Absperrungen ist nur befugten
Vorgesetzten gestattet bzw. unterliegt der Weisungsbefugnis.

7. Die Baustellen- Brandschutzordnung ist einzuhalten. Informieren Sie
sich über die örtlichen Brandbekämpfungsvorkehrungen und die Standorte
der Brandbekämpfungsmittel, Sammelpunkte usw.

8. Bei der Verwendung von elektrischen Werkzeugen und Ausrüstungen sind
der
ordnungsgemäße Zustand und die vorgeschriebenen Prüfungen (Prüffristen)
zu
beachten. Die verwendeten Werkzeuge, Maschinen und Geräte müssen frei
von
Beschädigungen und für die auszuführende Tätigkeit geeignet sein.
Beachten Sie die geltenden Betriebsanweisungen und
Bedienungsanleitungen!

9. Beachten Sie die Straßenverkehrsordnung in Bezug auf den
Baustellenverkehr. Auf der Baustelle gilt als Höchstgeschwindigkeit die
Schrittgeschwindigkeit. Das
Abstellen von privaten Personenfahrzeugen ist nicht gestattet.

10. Die Baustelle darf nur durch die gekennzeichneten Zugänge befahren,
betreten und verlassen werden. Außerhalb der Arbeitszeit ist der
Aufenthalt auf der Baustelle verboten.

11. Jede Firma hat einen eigenen ausgebildeten Ersthelfer zu benennen,
welcher sich während der Arbeitszeit auf der Baustelle aufhält.

12. Der Baustellenbereich ist regelmäßig zu reinigen und sauber zu
halten. Abfälle sind in geeigneten Behältern zu sammeln und zu selbst
entsorgen. Behältnisse für
Gefahrstoffe sind gesondert zu erfassen.

13. Bei Arbeitsunfällen ist zu beachten:

- Jeder Unfall ist der Bauleitung zu melden.
- Die Erste Hilfe erfolgt durch ausgebildete Ersthelfer am Unfallort
oder im
  Sanitätsraum.
- Wenn aufgrund einer Verletzung mit Arbeitsunfähigkeit zu rechnen ist,
muss
  eine Vorstellung bei einem Durchgangsarzt erfolgen.
- Bei schweren Verletzungen hat ein sofortiger und schonender Transport,
unter
  Einschaltung des Rettungsdienstes, in ein Krankenhaus zu erfolgen. Die
  vollständige Baustellenordnung und den Sicherheits- und
  Gesundheitsschutzplan können bei der Bauleitung eingesehen werden.

## Zusätzlicher Text
16-018 ANLAGEN ZUM LEISTUNGSVERZEICHNIS

Folgende Anlagen werden dem Leistungsverzeichnis beigefügt:

- Lageplan
- Grundrisse
- Schnitte
- Ansichten
- Detailzeichnungen

## Zusätzlicher Text
16-018 VORGABEN SCHALLSCHUTZ FENSTERELEMENTE

Anforderungen Schalldämmung der Fenster nach DIN 4109

bewertetes Schalldämm-Maß der Fensterelemente im eingebauten Zustand,
Schallschutzklasse 2 nach VDI 2719
R'w = 32 dB

Laborschalldämm-Maß der Fensterelemente
Rw,P = 34 dB

Nachweis durch Prüfzeugniss durch den AN!

Hinweis zum Schalldämm-Maß der Fenster:
Der Eingangswert für den rechnerischen Nachweis des bewerteten
Schalldämm-Maßes Rw des Fensters entspricht dem Prüfwert gemäß der DIN
EN 14351-1. Mit dem veränderten Berechungsverfahren in der DIN 4109
(Juli 2019) erfolg kein pauschaler Abzug des Prüfwertes, sondern es wird
ein Unsicherheitsbeitrag in der Berechnung berücksichtigt.
Die Angaben an das Bau-Schalldämm-Maß Rw entsprechen dem Prüfwert (DIN
4109-35).

Das Laborschalldämm-Maß (Rw,P ) ist das Schalldämm-Maß, welches vom
Anbieter nach den Angaben der DIN EN 14351-1 (Produktnorm für Fenster)
zu ermitteln und vom Fensterhersteller anzugeben ist. (z.B. auf CE-
Kennzeichnung). Es sind hierbei vom Anbieter jeweils die tatsächlichen
Einbausituationen (wie tatsächliche Fenstergröße, Fensterart, Anschluss
des Fensterrahmens an das Bauwerk, etc.) zu berücksichtigen.

Für eine Festlegung / schalltechnische Beurteilung der erforderlichen
Fugenschalldämm-Maße ist die Außenwand- und Einbausituation des Fensters
zu berücksichtigen.

## Zusätzlicher Text
16-018 TECHNISCHE VORBEMERKUNGEN HOLZ/ALU-ELEMENTFENSTER

Für nachfolgende Positionen, falls nicht gesondert ausgewiesen, gilt:

Holz-Aluminium Elementfenster und Türen:

Leitprodukt:  Hilzinger IV78
  mit flächenbündiger Alu-Deckschale

oder gleichwertig.

Wärmedurchgangskoeffizient:

Gesamtfenster Uw:  = 0,9 W/m2K

Angebotenes Produkt:  ...................................

Uf angebottenes Produkt: .................................. W/m2K

Gesamtfenster Uw
angebotenes Produkt:  .................................. W/m2K

Der Bemessungswert des Wärmedurchgangskoeffizienten für Fenster,
Fenstertüren sowie Dachflächenfenster UW,BW entspricht nach DIN V 4108-4
dem Nennwert UW.
Der Wärmedurchgangskoeffizient UW des Gesamtfensters kann auch durch
Berechnung nach DIN EN ISO 10077-1 und -2 oder durch Messung nach DIN EN
12567-1 nachgewiesen werden.

Holzart:
Weißtanne, astfrei.
Keilverzinkung in den Decklagen ist auch bei deckendem Anstrich nicht
zulässig.

Rahmenstärken:
Rahmenstärke:  ca.  78 mm

Fenster für den Einbau von Fensterbänken vorrichten:
Alle Fenster,  Fenstertüren und Fenstertürelemente erhalten nur einen
Falz für  Außenfensterbänke.

Oberflächenbehandlung der Aluteile:
Siehe Vorbemerkungen Oberflächen.

Oberflächenbehandlung der Holzteile:
Siehe Vorbemerkungen Oberflächen.

Außenschale der Fenster:
Aluminium-Deckschale, flächenbündig und kantig, beschichtet mit
Polyester- und Polyurethan-Basis als Pulverbeschichtung. Der
Aluminiumrahmen wird mit Klips-Halter am Trägerrahmen befestigt.
Die Eckverbindungen der Aluminiumschalen sind in mechanischer Form,
mittels stabiler Aluminiumwinkel hergestellt.

Regenschienen, Glashalteprofile:
Es sind Regenschienen aus Aluminium mit unterer Blendrahmenabdeckung zu
verwenden, sowie Flügelrahmen mit unterer Flügelrahmenabdeckung.
Fenstertüren sind mit einer stabilen Doppelkammerschiene auszuführen.

Dichtungsprofile (EPA- Profile):
Dichtungsprofile müssen nichthärtend sein und ihre elastischen
Eigenschaften, insbesondere Rückstellkräfte, im vorkommenden
Temparaturbereich beibehalten.
Zwei acrylbeständige Dichtungsprofile sind umlaufend einzubauen, keine
Verschweißung an den Eckpunkten. Der Stulp-Bereich 2-flügeliger Fenster
ist ebenfalls abgedichtet. Es sind grundsätzlich Dichtungsprofile aus
EPA einzusetzen, welche den Anforderungen nach DIN 7863, DIN EN12207,
DIN EN 12208 und DIN EN 12365, Teil 2 bis 4 entsprechen.
Die elastischen Eigenschaften der Dichtungsprofile (insbesondere die
Rückstellkräfte) müssen über den gesamt auftretenden Temperaturbereich
erhalten bleiben. Eine ausreichende Beständigkeit gegen atmosphärische
Einflüsse, soweit die Dichtungen solchen ausgesetzt sind, wird
vorausgesetzt.
- Die Tauglichkeit von Dichtungen aus anderen Materialien ist
nachzuweisen.
Der Blendrahmen ist mit einer umlaufenden, werksseitig als Rahmen
konfektionierten Dichtung versehen. Sie befindet sich zwischen der Holz-
oder Aluschale und dem Holzrahmen und ist  über eine zusätzliche Nut im
Blendrahmen verankert.
- Zusätzlich erhält der Flügel im Falzbereich, und auch an der
Flügelüberschlagseite, eine umlaufende, werksseitig vorkonfektionierte
Dichtung. Somit sind die verschiedenen Systeme mit drei umlaufenden
Dichtungsrahmen ausgestattet.

Beschläge:
Leitprodukt:  Fa. Maco

oder gleichwertig.

Angebotenes Produkt:  ...................................

Fenster und Türgriffe siehe separate Position.

Einbruchhemmung:
Die Fassaden sind hinsichtlich ihrer Konstruktion und ihrer Befestigung
am Rohbau nach folgender Widerstandsklasse auszuführen:
Einbruchhemmung: Klasse RC2N nach DIN en 1627 (früher WK2)

Verglasung:
Siehe Vorbemerkungen Verglasungen.

Einbau:
Der Einbau der Fenster und Fenstertüren ist nach den vorgegebenen
Konstruktionsdetails und Herstellerangaben vorzunehmen. Der Blendrahmen
wird teilweise überdämmt.
Die Anschlüsse zum Baukörper müssen den bauphysikalischen Anforderungen
gerecht werden, d. h. Anforderungen aus Wärmeschutz (DIN 4108, Teil 7),
Feuchtigkeitsschutz, Schallschutz, Fugenbewegung und dergleichen sind zu
beachten. Die Fenster sind mit geeigneten Klebebändern an das Mauerwerk
bzw. Beton innen- und aussenseitig fachgerecht abzudichten. (dampfdicht
innen, dampfdiffussionsoffen aussen).
Bei der Abdichtung von Anschlußfugen ist ein geeigneter Montageschaum
oder ein geeignetes Fugendichtband zu verwenden. Dieser ist passgenau,
fugendicht und hohlraumfrei gemäß Vorschriften des Herstellers umlaufend
einzubauen.
Wärmebrücken aufgrund unsachgemäßen Einbaus der Fenster sind zu
vermeiden.
Die Fensterlage befindet sich vor der Aussenwand in der Fassadendämmung
und muß deshalb mit verzinkten Winkel standfest  befestigt werden.

Das Befestigungsmaterial ist in den Einheitspreis einzurechnen.

## Zusätzlicher Text
16-018 AUFBAUTEN DER VERGLASUNGEN

Dreischeiben - Wärmedämmisolierglas

Aufbauten und technische Werte wie nachfolgend beschrieben:

Glasaufbau Dreifachverglasung
Die Verglasung der Fenster, Fenstertüren sind grundsätzlich mit 3-
Scheiben-Wärmeschutzglas auszuführen. Größere Scheibendicken wegen
größerer Glasflächen sind in den EP mit einzurechnen. Der
Scheibenzwischenraum ist mit Edelgas (Argon) gefüllt. Farblose, selektiv
strahlendurchlässige Metalloxidschicht oder Edelmetall-Schichtsystem auf
der Innen- und Außenscheibe.

Achtung: Der Randverbund ist als thermischer Randverbund auszuführen
("Warm Edge").
z.B. WARM-EDGE-THERMORAND SWISSPACER von Climaplus oder gleichwertig.
Luft- und feuchtigkeitsdicht.

Float - Float - Float

Glastärken nach statischen Erfordernissen.

Andere Aufbauten ergeben abweichende technische Werte

Wärmedurchgangskoeffizient (EN 673) Ug = 0,6 W/m²K
Gesamtenergiedurchlassgrad (EN 410)  g = 0,5  +/- 0,02

Produktangabe:  .....................................................

Ug angebotenes Produkt:
..................................................... W/m²K

Dokumentation der Verglasung
Die eingebauten Fenster mit ihren exakten techn. Spezifikationen
(Eigenschaften Glas, usw.) sind zu dokumentieren und nach Abschluss des
Projekts dem Auftraggeber digitial/analog zur Verfügung zu stellen.

Zulagen für Sicherheitsverglasung in separater Position.

## Zusätzlicher Text
16-018 OBERFLÄCHEN
Oberflächen der Holzteile:
Die Holzschutzbehandlung hat allseitig, auch beim Leistenmaterial zu
erfolgen. Die komplette Oberflächenbehandlung der Fenster ist von der
fensterherstellenden Firma anzubieten und auszuführen.

Anstrichaufbau mit Leitprodukten:
1. Auftrag: Sikkens WV farblos
2. Auftrag: Sikkens WP opalweiß

Zwischenschliff allseitig einschl. der Fälze

3. Auftrag: Sikkens WF732 opalweiß

oder gleichwertig.

Angebotenes Produkt:  ...................................

Sämtliche Holzteile müssen vor dem Rahmenzusammenbau eine allseitige
Oberflächenbehandlung erhalten, dies betrifft Flächen, Fälze und die
besonders wichtigen Hirnholzflächen.

Es wird gefordert, daß sämtliches Leistenmaterial insbesondere die
Glasleiste eine allseitige Oberflächenbehandlung erhält. Die
Gehrungsschnittkanten müssen mit einer Grundierung und einem Anstrich
versehen sein.

Oberflächen der Aluteile:
Pulverbeschichtet in DB 703 Eisenglimmer matt.

## Zusätzlicher Text
16-018 HINWEIS RAFFSTORE

Die in den Zeichnungen dargestellten Raffstore sind Bestandteil einer
separaten Ausschreibung.

## Zusätzlicher Text
16-018 HINWEIS UNFALLVERHÜTUNGSVORSCHRIFT SCHULEN

Die angebotenen Produkte müssen den Richtlinien der Gesetzlichen
Unfallkasse Baden -Württember entsprechen.

Siehe GUV-V S11 Unfallverhütungsvorschrift vom Mai 2001 mit
Durchführungsanweisungen vom Juni 2002.

## FENSTER U. AUSSENTÜREN - HOLZ-ALU
Datum: 17.08.18

### Titel 1 Holz/Alu Elementfenster EG

*Hinweis*
Montagehinweis Holz/Aluminium Elementfenster
Die Montage der Holz/Aluminium Elementfenster erfolgt
vor der Rohbauöffnung.
Die notwendigen Winkel, Befestigungsmittel und
sonstigen Mehraufwendungen für die vorgesetzte Montage
sind in die Einzelpreise mit einzukalkulieren und
werden nicht gesondert vergütet.

Ebenso ist der bauphysikalische Anschluss zum Baukörper
(siehe technische Vorbemerkungen) mit in die
Einheitspreise einzurechnen und wird nicht gesondert
vergütet.

*Hinweis*
Elementfenster, raumhoch

**1.1 Elementfenster, 2 Flügel, 2 OL, B x H ca. 6.260 x 3.285 mm**
Liefern und montieren von Elementfenster,
Außenmaß  B x H ca. 6.260 x 3.285 mm, bestehend aus:

2 Stück Drehflügel:
- Maße B x H:  1.110/2.265 mm
- Fenstergriffe in separater Position

2 Stück Oberlicht als Kippflügel:
- Maße B x H:  1.110/770 mm
- Einschließlich Oberlichthebel zur manuellen Öffnung

2 Stück Festverglasung:
- Maße B x H:  1.990/3.035 mm

2 Stück Rahmenaufdopplung seitlich:
- Breite:  30 mm
- Länge:  3.035 mm
- Material und Stärke entspr. Fensterrahmen.

1 Stück Rahmenaufdopplung oben
- Höhe:  50 mm
- Länge:  6.260 mm
- Material und Stärke entspr. Fensterrahmen.

1 Stück Rahmenaufdopplung unten
- Höhe:  200 mm
- Länge:  6.260 mm
- Material und Stärke entspr. Fensterrahmen.

Einschließlich aller notwendiger Befestigungsmittel,
Beschläge und Unterkonstruktionen zur Montage.

Fenstergriffe in separater Position.

Fensterbänke in separater Position.

Ausführung, Holzschutz, Oberflächen, Fensterqualität,
Beschläge und Verglasung entsprechend der
Vorbemerkungen.

Einbauort:  Erdgeschoss
Menge: 6,000 St

**1.2 Elementfenster, 2 Flügel, 2 OL, Blindpaneel, B x H 6.310 x 3.285 mm**
Liefern und montieren von Elementfenster mit
Blindpaneel,
Außenmaß  B x H ca. 6.310 x 3.285 mm, bestehend aus:

2 Stück Drehflügel:
- Maße B x H:  1.110/2.265 mm
- Fenstergriffe in separater Position

2 Stück Oberlicht als Kippflügel:
- Maße B x H:  1.110/770 mm
- Einschließlich Oberlichthebel zur manuellen Öffnung

2 Stück Festverglasung:
- Maße B x H:  1.910/3.035 mm

2 Stück Rahmenaufdopplung seitlich:
- Breite:  30 mm
- Länge:  3.035 mm
- Material und Stärke entspr. Fensterrahmen.

1 Stück Rahmenaufdopplung oben:
- Höhe:  50 mm
- Länge:  6.310 mm
- Material und Stärke entspr. Fensterrahmen.

1 Stück Rahmenaufdopplung unten:
- Höhe:  200 mm
- Länge:  6.310 mm
- Material und Stärke entspr. Fensterrahmen.

1 Stück gedämmtes Blindpaneel:
- Maße B x H:  210/3.035 mm
- Gesamtstärke Dämmpaneel: 90 mm
- Unterkonstruktion:  Holz-Unterkonstruktion zur
  unsichtbaren Befestigung  des Abdeckblechs nach
  Wahl des AG.
- Dämmung:  PUR Hartschaumplatten
- Wärmeleitfähigkeit:  0,22 W/mK
- Bezeichnung nach
  DIN EN 13165 /DIN 4108-10: PUR 022 WAB
- Stärke Dämmung:  80 mm

Einschließlich einer vollflächigen Dampfsperrfolie
unterhalb der Dämmung und einer vollflächigen
Unterspannbahn auf der Dämmung.

1 Stück Blechabdeckung für Blindpaneel:
- Material:  Alu-Blech,
  flächenbündig mit
  Deckschalen der  anschließenden
  Fensterprofile!
- Stärke Blechabdeckung: 3 mm
- Farbton / Oberfläche
  Blechabdeckung:  entspr. Deckschalen der
  Fensterelemente
- Anzahl Kantungen:  4 Stück
- Größe:  250/3.035 mm
- Längenstöße:  Längenstösse sind mit Blech
  zu hinterlegen und dicht
  herzustellen.

Einschließlich aller notwendiger Befestigungsmittel,
Beschläge und Unterkonstruktionen zur Montage.

Fenstergriffe in separater Position.

Fensterbänke in separater Position.

Ausführung, Holzschutz, Oberflächen, Fensterqualität,
Beschläge und Verglasung entsprechend der
Vorbemerkungen.

Einbauort:  Erdgeschoss
  (Raum E.01/02, E.30/31)
Menge: 2,000 St

**1.3 Elementfenster, 1 Flügel, 1 OL, B x H 3.560 x 3.285 mm**
Liefern und montieren von Elementfenster,
Außenmaß  B x H ca. 3.560 x 3.285 mm, bestehend aus:

1 Stück Drehflügel:
- Maße B x H:  1.110/2.265 mm
- Fenstergriffe in separater Position

1 Stück Oberlicht als Kippflügel:
- Maße B x H:  1.110/770 mm
- Einschließlich Oberlichthebel zur manuellen Öffnung

1 Stück Festverglasung:
- Maße B x H:  2.390/3.035 mm

2 Stück Rahmenaufdopplung seitlich:
- Breite:  30 mm
- Länge:  3.035 mm
- Material und Stärke entspr. Fensterrahmen.

1 Stück Rahmenaufdopplung oben:
- Höhe:  50 mm
- Länge:  3.560 mm
- Material und Stärke entspr. Fensterrahmen.

1 Stück Rahmenaufdopplung unten:
- Höhe:  200 mm
- Länge:  3.560 mm
- Material und Stärke entspr. Fensterrahmen.

Einschließlich aller notwendiger Befestigungsmittel,
Beschläge und Unterkonstruktionen zur Montage.

Fenstergriffe in separater Position.

Fensterbänke in separater Position.

Ausführung, Holzschutz, Oberflächen, Fensterqualität,
Beschläge und Verglasung entsprechend der
Vorbemerkungen.

Einbauort:  Erdgeschoss (Raum E.29)
Menge: 1,000 St

**1.4 Elementfenster, 2 Flügel, 2 OL, B x H 6.910 x 3.285 mm**
Liefern und montieren von Elementfenster,
Außenmaß  B x H 6.910 x 3.285 mm, bestehend aus:

2 Stück Drehflügel:
- Maße B x H:  1.110/2.265 mm
- Fenstergriffe in separater Position

2 Stück Oberlicht als Kippflügel:
- Maße B x H:  1.110/770 mm
- Einschließlich Oberlichthebel zur manuellen Öffnung

2 Stück Festverglasung:
- Maße B x H:  1.560/3.035 mm

1 Stück Festverglasung:
- Maße B x H:  1.510/3.035 mm

2 Stück Rahmenaufdopplung seitlich:
- Breite:  30 mm
- Länge:  3.035 mm
- Material und Stärke entspr. Fensterrahmen.

1 Stück Rahmenaufdopplung oben
- Höhe:  50 mm
- Länge:  6.910 mm
- Material und Stärke entspr. Fensterrahmen.

1 Stück Rahmenaufdopplung unten
- Höhe:  200 mm
- Länge:  6.910 mm
- Material und Stärke entspr. Fensterrahmen.

Einschließlich aller notwendiger Befestigungsmittel,
Beschläge und Unterkonstruktionen zur Montage.

Fenstergriffe in separater Position.

Fensterbänke in separater Position.

Ausführung, Holzschutz, Oberflächen, Fensterqualität,
Beschläge und Verglasung entsprechend der
Vorbemerkungen.

Einbauort:  Erdgeschoss (E.23)
Menge: 1,000 St

*Hinweis*
Zulagen Elementfenster

**1.5 Zulage für Rahmenverstärkungen (vertikal), 60/80 mm, Länge 2.870 mm**
Bei Erfordernis liefern und montieren von
Rahmenverstärkungen auf den vertikalem Rahmenprofilen,
innenliegend aus Massivholz wie Fensterrahmen.

Einschließlich aller notwendiger Befestigungsmittel.

Einzellänge:  ca. 2.870 mm
Profil B x H:  60 x 80 mm

Ausführung Oberfläche und Holzschutz entsprechend dem
Fensterelement.
Menge: 82,000 m

*Hinweis*
Zulagen Verglasungen Fenster

**1.6 Zulage Sicherheitsverglasung**
Zulage für die Ausführung der Verglasungen aus dem
Titel 1. Holz/Alu Elementfenster EG als
Sicherheitsverglasung mit folgendem Aufbau:

VSG - ESG - VSG

Glastärken nach statischen Erfordernissen.

Wärmedurchgangskoeffizient (U-Wert),
Gesamtenergiedurchlassgrad (g-Wert) und
Schalldämmmaß entspr. Vorbemerkungen (16-018 Aufbauten
der Verglasungen).
Menge: 1,000 Psch

**1.7 Zulage ballwurfsicherer Verglasung**
Zulage für die Ausführung der Verglasung auf der
Nordseite im Erdgeschoss entlang des Sportfeldes als
ballwurfsichere Verglasung.

Einbauort:  Erdgeschoss
  (Raum E.01/02)
Menge: 21,000 m2

### Titel 2 Holz/Alu Elementfenster OG

*Hinweis*
Montagehinweis Holz/Aluminium Elementfenster
Die Montage der Holz/Aluminium Elementfenster erfolgt
vor der Rohbauöffnung.
Die notwendigen Winkel, Befestigungsmittel und
sonstigen Mehraufwendungen für die vorgesetzte Montage
sind in die Einzelpreise mit einzukalkulieren und
werden nicht gesondert vergütet.

Ebenso ist der bauphysikalische Anschluss zum Baukörper
(siehe technische Vorbemerkungen) mit in die
Einheitspreise einzurechnen und wird nicht gesondert
vergütet.

*Hinweis*
Elementfenster, mit Brüstung

**2.1 Elementfenster, 2 Flügel, B x H 6.260 x 2.470 mm**
Liefern und montieren von Elementfenster,
Außenmaß  B x H ca. 6.260 x 2.470 mm, bestehend aus:

2 Stk. Dreh- / Kippflügel:
- Maße B x H:  1.110/2.370 mm
- Fenstergriffe in separater Position

2 Stück Festverglasung:
- Maße B x H:  1.990/2.370 mm

2 Stück Rahmenaufdopplung seitlich:
- Breite:  30 mm
- Länge:  2.370 mm
- Material und Stärke entspr. Fensterrahmen.

1 Stück Rahmenaufdopplung oben:
- Höhe:  50 mm
- Länge:  6.260 mm
- Material und Stärke entspr. Fensterrahmen.

1 Stück Rahmenaufdopplung unten:
- Höhe:  50 mm
- Länge:  6.260 mm
- Material und Stärke entspr. Fensterrahmen.

Einschließlich aller notwendiger Befestigungsmittel,
Beschläge und Unterkonstruktionen zur Montage.

Fenstergriffe in separater Position.

Fensterbänke in separater Position.

Ausführung, Holzschutz, Oberflächen, Fensterqualität,
Beschläge und Verglasung entsprechend der
Vorbemerkungen.

Einbauort:  Obergeschoss West + Ost
Menge: 6,000 St

**2.2 Elementfenster, 2 Flügel,Blindpaneel, B x H 6.310 x 2.470 mm**
Liefern und montieren von Elementfenster,
Außenmaß  B x H ca. 6.310 x 2.470 mm, bestehend aus:

2 Stk. Dreh- / Kippflügel:
- Maße B x H:  1.110/2.370 mm
- Fenstergriffe in separater Position

2 Stück Festverglasung:
- Maße B x H:  2.015/2.370 mm

2 Stück Rahmenaufdopplung seitlich:
- Breite:  30 mm
- Länge:  2.370 mm
- Material und Stärke entspr. Fensterrahmen.

1 Stück Rahmenaufdopplung oben:
- Höhe:  50 mm
- Länge:  6.310 mm
- Material und Stärke entspr. Fensterrahmen.

1 Stück Rahmenaufdopplung unten:
- Höhe:  50 mm
- Länge:  6.310 mm
- Material und Stärke entspr. Fensterrahmen.

1 Stück gedämmtes Blindpaneel:
- Maße B x H:  210/2.370 mm
- Gesamtstärke Dämmpaneel: 90 mm
- Unterkonstruktion:  Holz-Unterkonstruktion zur
  unsichtbaren Befestigung  des Abdeckblechs nach
  Wahl des AG.
- Dämmung:  PUR Hartschaumplatten
- Wärmeleitfähigkeit:  0,22 W/mK
- Bezeichnung nach
  DIN EN 13165 /DIN 4108-10: PUR 022 WAB
- Stärke Dämmung:  80 mm

Einschließlich einer vollflächigen Dampfsperrfolie
unterhalb der Dämmung und einer vollflächigen
Unterspannbahn auf der Dämmung.

1 Stück Blechabdeckung für Blindpaneel:
- Material:  Alu-Blech,
  flächenbündig mit
  Deckschalen der  anschließenden
  Fensterprofile!
- Stärke Blechabdeckung: 3 mm
- Farbton / Oberfläche
  Blechabdeckung:  entspr. Deckschalen der
  Fensterelemente
- Anzahl Kantungen:  4 Stück
- Größe:  250/32.370 mm
- Längenstöße:  Längenstösse sind mit Blech
  zu hinterlegen und dicht
  herzustellen.

Einschließlich aller notwendiger Befestigungsmittel,
Beschläge und Unterkonstruktionen zur Montage.

Fenstergriffe in separater Position.

Fensterbänke in separater Position.

Ausführung, Holzschutz, Oberflächen, Fensterqualität,
Beschläge und Verglasung entsprechend der
Vorbemerkungen.

Einbauort:  Obergeschoss Nord + Süd
Menge: 2,000 St

**2.3 Elementfenster, 2 Flügel, B x H 9.610 x 2.470 mm**
Liefern und montieren von Elementfenster,
Außenmaß  B x H ca. 9.610 x 2.470 mm, bestehend aus:

2 Stk. Dreh- / Kippflügel:
- Außenmaße B x H:  1.110/2.370 mm
- Fenstergriffe in separater Position

2 Stück Festverglasung:
- Außenmaße B x H:  1.990/2.370 mm

2 Stück Festverglasung:
- Außenmaße B x H:  1.675/2.370 mm

2 Stück Rahmenaufdopplung seitlich:
- Breite:  30 mm
- Länge:  2.370 mm
- Material und Stärke entspr. Fensterrahmen.

1 Stück Rahmenaufdopplung oben:
- Höhe:  50 mm
- Länge:  9.610 mm
- Material und Stärke entspr. Fensterrahmen.

1 Stück Rahmenaufdopplung unten:
- Höhe:  50 mm
- Länge:  9.610 mm
- Material und Stärke entspr. Fensterrahmen.

Einschließlich aller notwendiger Befestigungsmittel,
Beschläge und Unterkonstruktionen zur Montage.

Fenstergriffe in separater Position.

Fensterbänke in separater Position.

Ausführung, Holzschutz, Oberflächen, Fensterqualität,
Beschläge und Verglasung entsprechend der
Vorbemerkungen.

Einbauort:  Obergeschoss, Westseite
  (Raum O.01, O.23)
Menge: 2,000 St

**2.4 Blindpaneel mit Blechabdeckung, B x H 1.640 x 2.470 mm**
Liefern und montieren von Blindpaneel,
Außenmaß  B x H ca. 1.640 x 2.470 mm, bestehend aus:

1 Stück gedämmtes Blindpaneel:
- Außenmaße B x H:  1.640/2.470 mm
- Gesamtstärke Dämmpaneel: 90 mm
- Unterkonstruktion:  Holz-Unterkonstruktion zur
  unsichtbaren Befestigung  des Abdeckblechs nach
  Wahl des AG.
  Unteres Rahmenholz mit
  Fensterbanknut für
  Aufnahme von Fensterbank
  aus separater Position.
- Dämmung:  PUR Hartschaumplatten
- Wärmeleitfähigkeit:  0,22 W/mK
- Bezeichnung nach
  DIN EN 13165 /DIN 4108-10: PUR 022 WAB
- Stärke Dämmung:  80 mm

Einschließlich einer vollflächigen Dampfsperrfolie
unterhalb der Dämmung.

1 Stück Blechabdeckung:
- Material:  Alu-Blech,
  flächenbündig mit
  Deckschalen der  anschließenden
  Fensterprofile!
- Stärke Blechabdeckung: 3 mm
- Farbton / Oberfläche
  Blechabdeckung:  entspr. Deckschalen der
  Fensterelemente.
- Anzahl Kantungen:  4 Stück
- Größe:  1.640/2.200 mm
- Längenstöße:  Längenstösse sind mit Blech
  zu hinterlegen und dicht
  herzustellen.

Einschließlich einer vollflächigen Fassadenbahn
unterhalb der Dämmung.

Einschließlich aller notwendiger Befestigungsmittel und
Unterkonstruktionen zur Montage.

Fensterbänke in separater Position.

Ausführung, Holzschutz, Oberflächen, Fensterqualität,
Beschläge und Verglasung entsprechend der
Vorbemerkungen.

Einbauort:  Obergeschoss
Menge: 2,000 St

**2.5 Absturzsicherung Flachstahl**
Zulage für die Ausführung einer horizontalen
Absturzsicherung aus einem Flachstahl, 8/40 mm,
feuerverzinkt und pulverbeschichtet in DB 703
Eisenglimmer matt entspr. Deckschale der Fenster,
einschließlich Befestigungen durch Alu-Deckschale in
Rahmenhölzer mit Senkkopfschrauben.

Einzellänge: 105 cm

Einbauhöhe:  bis 1,10 m ü. OKFFB OG
Menge: 40,000 St

*Hinweis*
Zulagen Verglasungen Fenster

**2.6 Zulage absturzsichernde Sicherheitsverglasung nach TRAV**
Zulage für die Ausführung der Verglasungen aus dem
Titel 2. Holz/Alu Elementfenster OG als
absturzsichernde Sicherheitsverglasung nach TRAV
mit folgendem Aufbau:

VSG - ESG - VSG

Glastärken nach statischen Erfordernissen.

Wärmedurchgangskoeffizient (U-Wert),
Gesamtenergiedurchlassgrad (g-Wert) und
Schalldämmmaß entspr. Vorbemerkungen (16-018 Aufbauten
der Verglasungen).
Menge: 1,000 Psch

### Titel 3 Fenster - Griffe und Beschläge

*Hinweis*
Fenstergriffe

**3.1 Fenstergriffe**
Liefern und montieren von Fenstergriff zu vorgenannten
Dreh- / Kippflügeln  einschließlich Rosetten.

4-Punkt-Kugelrastung zur sauberen spürbaren und
hörbaren
Positionierung des Fenstergriffs in 90 Grad Schritten,
mit dauerhaftem Gleichlauf.

Befestigung unsichtbar mit stabilisierenden
Stütznocken,
Durchmesser 10 mm,
zum  verschiebefreiem Sitz an den Fenstern,
Verschraubung M5

Rosettenmaße:  ca. 70 x 32,5 mm
Rosettenhöhe:  ca. 14 mm

Oberfläche
Griff und Rosette: Edelstahl fein matt

Leitfabrikat:  FSB 34 1023

oder gleichwertig.

Angebotenes Produkt:
.............................................
Menge: 39,000 St

**3.2 Zulage für abschließbaren Fenstergriff**
Zulage für Ausführung von Fenstergriff aus Vorposition
als abschließbaren Fenstergriff.

Leitfabrikat:  FSB  34 1023 170 (abschließbar)

oder gleichwertig.

Angebotenes Produkt:
.............................................
Menge: 39,000 St

*Hinweis*
Zulagen Beschläge Öffnungsflügel

**3.3 Zulage je Dreh-/Kippflügel für Öffnungsbegrenzer**
Zulage je Dreh-/Kippflügel aus den Vorpositionen  für
die Ausführung mit Öffnungsbegrenzern.
Menge: 39,000 St

**3.4 Zulage für Sicherung gegen Herabfallen Kippflügel**
Zulage für die Ausführung der Oberlichter als
Kippflügel mit einer Sicherung gegen Herabfallen.
Menge: 19,000 St

### Titel 4 Außenfensterbänke u. Tropfprofile

*Hinweis*
Fensterbank Elementfassade

**4.1 Aluminium-Fensterbank, A = 300 mm, DB 703**
Liefern und montieren von Aluminiumfensterbank in den
erforderlichen Einzellängen wie im folgenden
beschrieben:

Ausladung:  300 mm

Farbton:  DB 703 Eisenglimmer matt

Leitfabrikat:  Gutmann GS 25/200

oder gleichwertig.

angebotenes Fabrikat:
..............................................
(vom Anbieter auszufüllen)

Einschließlich der Montage mit thermisch getrennten
Fensterbankhaltern. Anzahl Halter nach Herstellangaben
und Erfordernis.

Leitfabrikat:  Gutmann, RVTI-350
  für GS 25/300

oder gleichwertig.

angebotenes Fabrikat:
..............................................
(vom Anbieter auszufüllen)

Einschließliche der Unterlegung mit Antidröhnband und
Herstellung einer Abdichtung (Folie) unter der
Fensterbank.

Sämtliche erforderliche Montagematerialien sind in die
Position miteinzukalkulieren.

Die exakten Ausladungen sind mit der Bauleitung
nochmals abzustimmen.
Menge: 75,000 m

**4.2 Fensterbank Längsverbinder**
Liefern und einbauen von Fensterbankverbinder mit
Dehnungsausgleich zu der Fensterbank aus den
Vorposition entspr. den Herstellervorgaben alle 3.000
mm.

Ausladung:  300 mm

Farbton:  DB 703 Eisenglimmer matt

Leitfabrikat:  Gutmann  Fensterbank
  Längsverbinder
  VF250

oder gleichwertig.

angebotenes Fabrikat:
..............................................
(vom Anbieter auszufüllen)

Die Lage vom Fensterbankverbinder ist mit der
Bauleitung  abzustimmen.
Menge: 20,000 St

**4.3 Alu- Abschlussprofile**
Aluminium- Gleitabschlussprofile,
als Zulage zu vorbeschriebener Fensterbank,
liefern und nach Herstellerangabe Montieren.

Ausladung:  300 mm

Farbton:  DB 703 Eisenglimmer matt

Leitfabrikat:  Gutmann Gleitabschluss
  BF2506

oder gleichwertig.

angebotenes Fabrikat:
..............................................
(vom Anbieter auszufüllen)
Menge: 24,000 St

**4.4 Konstruktionsvollholz nicht sichtbar für Befestigung Fensterbank**
Liefern und montieren von Konstruktionsvollholz (KVH)
nicht sichtbar einschließlich Fensterbanknut für die
Befestigung der Fensterbänke im Bereich von
zurückversetzten Putzfassaden innerhalb des
Fensterbandes.

Oberflächenbehandlung: allseitige Inprägnierung,
Grundierung u. 2x  Farbbeschichtung

Querschnitt:  entsprechend unterem
Fensterrahmenholz
  ca. 78x78 mm
  mit Fensterbanknut

Länge:  unterschiedliche  Einzellängen

Sämtliche erforderliche Montagematerialien sind in die
Position miteinzukalkulieren.
Menge: 2,000 m

*Hinweis*
Tropfprofile

**4.5 Flachblechstreifen, Alu, Stärke 3mm, Höhe 100 mm**
Liefern und montieren von Flachblechstreifen aus
Aluminium
im Sockelbereich der Elementfenster im EG.

Material:  Aluminiumblech
Stärke:  3 mm
Höhe:  100 mm
Oberfläche:  DB 703 Eisenglimmer matt
  entspr. Deckschalen der
  Fensterelelmente

Länge:  unterschiedliche Einzellängen
  entspr. den Fensterelementen

Sämtliche erforderliche Montagematerialien sind in die
Position miteinzukalkulieren.
Menge: 62,000 m

**4.6 Tropfblech, Alu, Stärke 3mm**
Liefern und montieren von Tropfblech aus Aluminium
im Sockelbereich der Elementfenster im EG.

Material:  Aluminiumblech
Stärke:  3 mm
Abwicklung:  120 mm
Anzahl Kantungen: 3 Stück
Oberfläche:  DB 703 Eisenglimmer matt
  entspr. Deckschalen der
  Fensterelelmente

Länge:  unterschiedliche Einzellängen
  entspr. den Fensterelementen

Sämtliche erforderliche Montagematerialien sind in die
Position miteinzukalkulieren.
Menge: 62,000 m

### Titel 5 Stundenlohnarbeiten

*Hinweis*
Hinweise
Die Stundenlohnzettel müssen eindeutig erkennen lassen:

- Vor- und Zunamen
- Beruf
- Lohngruppe lt. Tarif
- Arbeitsleistung nach Zeit, Dauer, Ort
- Verbrauch an Baustoffen
- Benutzung von Maschinen mit genauer Leistungsangabe
  nach Zeit, Dauer, Ort

Die vom Auftragnehmer und seinen Bevollmächtigten
unterschriebenen Stundenzettel müssen für jeden Kalendertag
getrennt ausgestellt sein und sind in der Regel
täglich,
spätestens wöchentlich der Bauleitung in doppelter
Fertigung
zur Anerkennung vorzulegen.
Nachträglich eingereichte Stundenlohnzettel werden
nicht anerkannt.

Die Stundenlohnarbeiten sind derzeit angesetzt für:

Erforderliche Arbeiten, die nicht im
Leistungsverzeichnis erfaßt sind und nur auf
ausdrückliche Anweisung und gegen Nachweis zur
Ausführung kommen.

**5.1 Stundensatz Meister**
Für evtl. erforderliche Arbeiten, die nicht im
Leistungsverzeichnis erfaßt sind und nur auf
ausdrückliche Anweisung gegen Nachweis zur Ausführung
kommen, werden berechnet für:
Vorarbeiter / Meister
Menge: 5,000 h

**5.2 Stundensatz Facharbeiter**
Für evtl. erforderliche Arbeiten, die nicht im
Leistungsverzeichnis erfaßt sind und nur auf
ausdrückliche Anweisung gegen Nachweis zur Ausführung
kommen, werden berechnet für:
Facharbeiter
Menge: 5,000 h

**5.3 Stundensatz Helfer**
Für evtl. erforderliche Arbeiten, die nicht im
Leistungsverzeichnis erfaßt sind und nur auf
ausdrückliche Anweisung gegen Nachweis zur Ausführung
kommen, werden berechnet für:
Helfer
Menge: 10,000 h

**5.4 PE-Folie als temporärer Regenschutz**
Liefern, montieren, demontieren und entsorgen von PE-
Folie als temporären Regenschutz während der Bauphase.
Menge: 10,000 m2

USt %: 19,00
